# Muster-Leistungsbeschreibung
Leistungsbeschreibung (GAEB 90, DA81)
Währung: EUR

## Betonersatz KKS-fähig PCC I EM 2K 4 mm
Datum: 11.09.25

### Titel 00001 Positionen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweis zu sachkundigem Planer (SKP)

Gemäß den geltenden Regelwerken sind
Betoninstandsetzungsmaßnahmen
durch einen sachkundigen Planer (SKP) zu planen.

Die Planung umfasst u.a.
- Bedarfsermittlung
- Bauzustandsanalyse
- Instandsetzungskonzept
- Ausführungskontrolle
- Wartungsplan

Der SPK beurteilt die Maßnahmen hinsichtlich
der Erhaltung der Standsicherheit und legt fest, welche
Maßnahmen zur Überwachung der Ausführung (siehe Teil
3 der DAfStb-Instandsetzungsrichtlinie) zu treffen
sind.

Diese Angaben sind in die Ausschreibungsunterlagen
aufzunehmen.

**00001.0001 Überprüfung der Betonflächen**
Überprüfen der zu behandelnden Flächen:

a) visuell auf Verschmutzungen, Trennmittelrückstände, Vergrünungen, Absanden und Risse, defekte elastische Fugenversiegelung.

b) durch Hammerprobe auf Hohlstellen, Kiesnester und Gefügelockerungen.

c) Überprüfung auf Schadstoffbelastung

Schadstellen kennzeichnen und Prüfprotokoll erstellen
Einheit: m2

**00001.0002 Schadhafte, lockere Betonteile und carbonatisierten Beton abstemmen**
Entfernen von schadhaften, lockeren und
mürben Betonteilen bis auf das feste Gefüge
sowie carbonatisierten Beton im Bereich der
Stahlbewehrung.
Korrodierte Bewehrungseisen rundherum
bis 2 cm über die erkennbare Korrosion hinaus
freistemmen.
Reparaturflächen gradlinig und im
Winkelvon 45 Grad begrenzen.
Einheit: m2

**00001.0003 Sandstrahlen mineralischer Flächen**
*** Grundposition ZZ 001.0
Untergrundvorbehandlung der mineralischen Flächen
mittels geeignetem Verfahren, z.B. Sandstrahlen
zur Erzielung eines sauberen und
tragfähigen Untergrundes, frei von haftungsmindernden
Schichten.
Der Untergrund muss nach der Untergrundvorbehandlung
die
geforderten Werte aus den technischen Unterlagen
des nachfolgenden Instandsetzungssystems aufweisen
und zur Aufnahme der nachfolgenden Schichten geeignet
sein.
Einheit: m2

**00001.0004 Kugelstrahlen waagerechter Flächen**
*** Wahlposition ZZ 001.1
Untergrundvorbehandlung der waagerechten Flächen
mittels Stahlkugelstrahlverfahren zur Erzielung
einestragfähigen, sauberen und saugfähigen
Untergrundes, frei von haftungsmindernden
Schichten. Mittels Industriestaubsauger ist der
Untergrund staubfrei herzustellen. Der Untergrund
muss nach der Untergrundvorbehandlung die
geforderten Werte aus den technischen Unterlagen
des nachfolgenden Beschichtungssystems aufweisen
und zur Beschichtung geeignet sein.
Einheit: m2

**00001.0005 Bewehrung reinigen**
Freigelegte Bewehrungseisen umlaufend
entsprechend Norm-Reinheitsgrad SA 2 1/2
gemäß DIN EN ISO 8501-1 und DIN EN ISO 12944-4
mit geeignetem Verfahren reinigen.

Vorbereitungsverfahren nach Wahl des AN

Angebotenes Verfahren:____________________
Einheit: m

**00001.0006 Mineralischer Korrosionsschutz (Betofix KHB EM)**
*** Bedarfsposition ohne GB
Aufbringen einer 1-komponentigen, zementgebundenen,
kunststoffvergüteten Korrosionsschutzbeschichtung auf
den vorbereiteten Bewehrungsstählen.

Arbeitsgänge: 2
Schichtdicke je AG: ? 1 mm

Produkt: Remmers Betofix KHB EM

Produktanforderungen:
Schüttdichte: 1,193 g/cm³
pH-Wert >12
zertifiziert nach DIN EN 1504-7

Angebotenes Produkt:______________

Verbrauch:
ca. 1,5 kg/m² pro Anstrich Remmers Betofix KHB EM
<5779>
Einheit: m2

**00001.0007 PCC-Haftbrücke unter PCC I (Betofix KHB EM)**
Aufbringen einer Haftbrücke
auf den vorbereiteten mineralischen Untergrund
mit einem 1-komponentigen, kunststoffvergüteten
mineralischen Schlämmmörtel.

Produkt: Remmers Betofix KHB EM

Produktanforderungen:
kunststoffvergütet
Schüttdichte: 1,193 g/cm³
pH-Wert >12
zertifiziert nach DIN EN 1504-7

Angebotenes Produkt:______________

Verbrauch:
ca. 1,5 kg/m² pro Anstrich Remmers Betofix KHB EM
<5779>
Einheit: m2

**00001.0008 M2/R4/PCC I Betonersatz-2K (Betofix EM 4 2K)**
Lieferung und Einbau eines 2-komponentigen,
hochfesten PCC I (RM) - Betonersatzmörtels.
Größtkorn: 4 mm

Bauteil:______________

Einbaulage: horizontal

Schichtdicke:_______cm

Produkte:
Remmers Betofix EM 4 2K
Remmers Betofix EM LQ

Produktanforderungen:
Betonersatz für die statisch relevante Instandsetzung
Betonersatz gemäß
- DIN EN 1504-3
- Rili-SIB DAfStb 2001
- ZTV-ING
Reparatur und Anodeneinbettmörtel für den
Kathodischen Korrosionsschutz
Hohe mechanische Widerstandsfähigkeit
Hoher Wassereindringwiderstand
Besonders schwindarm
Maschinenverarbeitbar
Frost-Tausalzbeständig
Klassifizierung
nach Rili-Sib 2001 M2
nach DIN EN 1504-3 R4
Altbetonklassen A3 A4
Brandverhalten Klasse A2fl-s1 (DIN EN 13501-1)
Einwirkung aus der Umgebung:
Karbonatisierung XC1 XC2 XC3 XC4
Chloride ohne Meerwasser XD1 XD2 XD3
Chloride mit Meerwasser XS1 XS2 XS3
Frostangriff mit/ohne Taumittel XF1 XF2 XF3 XF4
Chemischer Angriff XA1 XA2* XA3**
* ohne Sulfatangriff
** Schutzmaßnahmen erforderlich bei
- chemischen Angriff oder höher
- hoher Fließgeschwindigkeit von Wasser und Mitwirkung
von
Chemikalien
Feuchtigkeitsklassenzuordnung WO WF WA
Einwirkung aus dem Betongrund:
Rückseitige Durchfeuchtung XBW1 XBW2
Wasserbeaufschlagung durch Süß- oder Meerwasser XW1
XW2
Statisch mitwirkend XSTAT

Schwinden 7 Tage: -0,32 mm/m
28 Tage: -0,51 mm/m
90 Tage: -0,61 mm/m
Schüttdichte Ca. 1,8 kg/dm³
Biegezugfestigkeit 1 Tag: 5 N/mm²
7 Tage: 8 N/mm²
28 Tage: 12 N/mm²
90 Tage: 14 N/mm²
Druckfestigkeit 1 Tag: 23 N/mm²
7 Tage: 47 N/mm²
28 Tage: 55 N/mm²
90 Tage: 58 N/mm²
Dyn. E-Modul 38 x 10³ N/mm² (bei 23 °C)
Fremdüberwachung KIWA
Frischmörtelrohdichte Ca. 2,3 kg/dm³

Angebotenes Produkt:______________

Verbrauch:
20 kg/m²/cm Remmers Betofix EM 4 2K >5778<
3,7 l Remmers Betofix EM LQ >5780<
Einheit: m2

**00001.0009 wie vor, jedoch je weiteren Zentimeter Schichtdicke**
Einheit: St

**00001.0010 Nachbehandlung (Betofix NBM)**
*** Bedarfsposition ohne GB
Nachbehandlung der fertiggestellten, noch frischen
Oberflächen mit einem Nachbehandlungsmittel
für den allgemeinen Betonbau  und Beton für
Verkehrsbauwerkein Form einer
gebrauchsfertigen Emulsion.

Produkt: Betofix NBM

Eigenschaften:
Sperrkoeffizient SM = 85 %
SRT-Wert (Griffigkeit) = 50 Skalenteile
Gebrauchsfertige Emulsion
Lösemittelfrei
Spritzbar
Bildet einen Sperrfilm auf der Oberfläche

Produktkenndaten:
Dichte (20 °C) 1,00 g/cm³
Sperrkoeffizient S 98 %
SRT-Wert (Griffigkeit) 72 Skalenteile
Konsistenz Flüssig
pH-Wert Ca. 9
Farbe Weißlich

Zertifikate:
Prüfbericht Sperrwirkung gemäß TL NBM-StB 09
Prüfbericht Griffigkeit gemäß TL NBM-StB 09

Angebotenes Produkt:______________

Verbrauch:
ca. 150 ml/m² Remmers Betofix NBM <1230>
Einheit: m2
